# Prensaestopas con sistema de cierre por diafragma IRIS-PFlex, referencia 21047120 de Pemsa. M12 ( 3/6.5) gris

- Propiedad del archivo: CONSTRUNARIO
- Formato: FIEBDC-3/2012
- Programa: Construnario Versión 3.51
- Fecha de los precios: 16/04/2024
- Divisa: EUR

**PEM21047120** u Prensaestopas con sistema de cierre por diafragma IRIS-PFlex, referencia 21047120 de Pemsa. M12 ( 3/6.5) gris
Precio: 1.92
Prensaestopas con sistema de cierre por diafragma mejorado con junta de TPV cabeza con extremo flexible para la protección del doblado del cable y un índice de protección de IP68 (5 bar) según EN 60529. Disponible en rosca métrica de M12 a M25 y en rosca PG 7 a PG21 para diversos diámetros de cable. Fabricado en poliamida 6 autoextinguible color gris RAL 7035 y color negro RAL 9005. Disponible en rosca larga. Código EAN: 8431927098214 Código ETIM 8.0: EC000441
