# Prensaestopa Iris-M Air-inox, referencia 21071161 de Pemsa. M16 ( 5/10)

- Propiedad del archivo: CONSTRUNARIO
- Formato: FIEBDC-3/2012
- Programa: Construnario Versión 3.51
- Fecha de los precios: 16/04/2024
- Divisa: EUR

**PEM21071161** u Prensaestopa Iris-M Air-inox, referencia 21071161 de Pemsa. M16 ( 5/10)
Precio: 105.05
Prensaestopa Iris-M Air-inox, referencia 21071161 de Pemsa. M16 ( 5/10) Código EAN: 8431927098696 Código ETIM 8.0: EC000441
