# Prensaestopa Iris-M Air-inox, referencia 21071200 de Pemsa. M20 ( 6/12)

- Propiedad del archivo: CONSTRUNARIO
- Formato: FIEBDC-3/2012
- Programa: Construnario Versión 3.51
- Fecha de los precios: 16/04/2024
- Divisa: EUR

**PEM21071200** u Prensaestopa Iris-M Air-inox, referencia 21071200 de Pemsa. M20 ( 6/12)
Precio: 112.40
Prensaestopa Iris-M Air-inox, referencia 21071200 de Pemsa. M20 ( 6/12) Código EAN: 8431927098702 Código ETIM 8.0: EC000441
