# Prensaestopa Iris-M Air-inox-L, referencia 21073161 de Pemsa. M16(5/10)

- Propiedad del archivo: CONSTRUNARIO
- Formato: FIEBDC-3/2012
- Programa: Construnario Versión 3.51
- Fecha de los precios: 16/04/2024
- Divisa: EUR

**PEM21073161** u Prensaestopa Iris-M Air-inox-L, referencia 21073161 de Pemsa. M16(5/10)
Precio: 105.79
Prensaestopa Iris-M Air-inox-L, referencia 21073161 de Pemsa. M16(5/10) Código EAN: 8431927098818 Código ETIM 8.0: EC000441
