# Prensaestopa Iris-M Flex, referencia 21080009 de Pemsa. PG 9 ( 4/ 8)

- Propiedad del archivo: CONSTRUNARIO
- Formato: FIEBDC-3/2012
- Programa: Construnario Versión 3.51
- Fecha de los precios: 16/04/2024
- Divisa: EUR

**PEM21080009** u Prensaestopa Iris-M Flex, referencia 21080009 de Pemsa. PG 9 ( 4/ 8)
Precio: 33.34
Prensaestopa Iris-M Flex, referencia 21080009 de Pemsa. PG 9 ( 4/ 8) Código EAN: 8431927099105 Código ETIM 8.0: EC000441
