# Prensaestopa Iris-M Flex, referencia 21080013 de Pemsa. PG13 ( 6/12)

- Propiedad del archivo: CONSTRUNARIO
- Formato: FIEBDC-3/2012
- Programa: Construnario Versión 3.51
- Fecha de los precios: 16/04/2024
- Divisa: EUR

**PEM21080013** u Prensaestopa Iris-M Flex, referencia 21080013 de Pemsa. PG13 ( 6/12)
Precio: 42.83
Prensaestopa Iris-M Flex, referencia 21080013 de Pemsa. PG13 ( 6/12) Código EAN: 8431927099129 Código ETIM 8.0: EC000441
