# Prensaestopa Iris-M Flex, referencia 21081120 de Pemsa. M12 ( 3/ 6.5)

- Propiedad del archivo: CONSTRUNARIO
- Formato: FIEBDC-3/2012
- Programa: Construnario Versión 3.51
- Fecha de los precios: 16/04/2024
- Divisa: EUR

**PEM21081120** u Prensaestopa Iris-M Flex, referencia 21081120 de Pemsa. M12 ( 3/ 6.5)
Precio: 27.85
Prensaestopa Iris-M Flex, referencia 21081120 de Pemsa. M12 ( 3/ 6.5) Código EAN: 8431927099150 Código ETIM 8.0: EC000441
