# Prensaestopa Iris-M Flex-L, referencia 21082013 de Pemsa. PG13 ( 6/12)

- Propiedad del archivo: CONSTRUNARIO
- Formato: FIEBDC-3/2012
- Programa: Construnario Versión 3.51
- Fecha de los precios: 16/04/2024
- Divisa: EUR

**PEM21082013** u Prensaestopa Iris-M Flex-L, referencia 21082013 de Pemsa. PG13 ( 6/12)
Precio: 53.54
Prensaestopa Iris-M Flex-L, referencia 21082013 de Pemsa. PG13 ( 6/12) Código EAN: 8431927099235 Código ETIM 8.0: EC000441
