# Prensaestopa Iris-M Flex-L, referencia 21083160 de Pemsa. M16 ( 4/ 8)

- Propiedad del archivo: CONSTRUNARIO
- Formato: FIEBDC-3/2012
- Programa: Construnario Versión 3.51
- Fecha de los precios: 16/04/2024
- Divisa: EUR

**PEM21083160** u Prensaestopa Iris-M Flex-L, referencia 21083160 de Pemsa. M16 ( 4/ 8)
Precio: 41.68
Prensaestopa Iris-M Flex-L, referencia 21083160 de Pemsa. M16 ( 4/ 8) Código EAN: 8431927099273 Código ETIM 8.0: EC000441
