# Prensaestopas metálico con sistema de cierre por diafragma Iris-M, referencia 21084042 de Pemsa. Inox PG42 (30/38)

- Propiedad del archivo: CONSTRUNARIO
- Formato: FIEBDC-3/2012
- Programa: Construnario Versión 3.51
- Fecha de los precios: 16/04/2024
- Divisa: EUR

**PEM21084042** u Prensaestopas metálico con sistema de cierre por diafragma Iris-M, referencia 21084042 de Pemsa. Inox PG42 (30/38)
Precio: 257.41
Prensaestopas metálico con sistema de cierre por diafragma con junta TPV y un índice de protección de IP68 (5 bar) según EN 60529. Disponible en rosca métrica de M12 a M63 y en rosca PG 7 a PG48 para diversos diámetros de cable. Fabricado en inoxidable AISI303. Código EAN: 8431927097514 Código ETIM 8.0: EC000441
