# Prensaestopa Iris-M XL, referencia 21087630 de Pemsa. M63 (45/55)

- Propiedad del archivo: CONSTRUNARIO
- Formato: FIEBDC-3/2012
- Programa: Construnario Versión 3.51
- Fecha de los precios: 16/04/2024
- Divisa: EUR

**PEM21087630** u Prensaestopa Iris-M XL, referencia 21087630 de Pemsa. M63 (45/55)
Precio: 169.23
Prensaestopa Iris-M XL, referencia 21087630 de Pemsa. M63 (45/55) Código EAN: 8431927099051 Código ETIM 8.0: EC000441
