# Prensaestopa Iris-M XL, referencia 21087750 de Pemsa. M75 (50/63)

- Propiedad del archivo: CONSTRUNARIO
- Formato: FIEBDC-3/2012
- Programa: Construnario Versión 3.51
- Fecha de los precios: 16/04/2024
- Divisa: EUR

**PEM21087750** u Prensaestopa Iris-M XL, referencia 21087750 de Pemsa. M75 (50/63)
Precio: 251.34
Prensaestopa Iris-M XL, referencia 21087750 de Pemsa. M75 (50/63) Código EAN: 8431927099068 Código ETIM 8.0: EC000441
