# Prensaestopa Iris-M XL, referencia 21087800 de Pemsa. M80 (50/63)

- Propiedad del archivo: CONSTRUNARIO
- Formato: FIEBDC-3/2012
- Programa: Construnario Versión 3.51
- Fecha de los precios: 16/04/2024
- Divisa: EUR

**PEM21087800** u Prensaestopa Iris-M XL, referencia 21087800 de Pemsa. M80 (50/63)
Precio: 335.12
Prensaestopa Iris-M XL, referencia 21087800 de Pemsa. M80 (50/63) Código EAN: 8431927099075 Código ETIM 8.0: EC000441
