# Prensaestopa Iris-M XL, referencia 21087900 de Pemsa. M90 (60/70)

- Propiedad del archivo: CONSTRUNARIO
- Formato: FIEBDC-3/2012
- Programa: Construnario Versión 3.51
- Fecha de los precios: 16/04/2024
- Divisa: EUR

**PEM21087900** u Prensaestopa Iris-M XL, referencia 21087900 de Pemsa. M90 (60/70)
Precio: 452.42
Prensaestopa Iris-M XL, referencia 21087900 de Pemsa. M90 (60/70) Código EAN: 8431927099082 Código ETIM 8.0: EC000441
