# Prensaestopas Iris-MP, referencia 21130021 de Pemsa. PG21 ( 7x15)

- Propiedad del archivo: CONSTRUNARIO
- Formato: FIEBDC-3/2012
- Programa: Construnario Versión 3.51
- Fecha de los precios: 16/04/2024
- Divisa: EUR

**PEM21130021** u Prensaestopas Iris-MP, referencia 21130021 de Pemsa. PG21 ( 7x15)
Precio: 10.97
Prensaestopas Iris-MP, referencia 21130021 de Pemsa. PG21 ( 7x15) Código EAN: 8431927116246 Código ETIM 8.0: EC000441
