# Prensaestopas Iris-MP, referencia 21130036 de Pemsa. PG36 (10x28)

- Propiedad del archivo: CONSTRUNARIO
- Formato: FIEBDC-3/2012
- Programa: Construnario Versión 3.51
- Fecha de los precios: 16/04/2024
- Divisa: EUR

**PEM21130036** u Prensaestopas Iris-MP, referencia 21130036 de Pemsa. PG36 (10x28)
Precio: 36.86
Prensaestopas Iris-MP, referencia 21130036 de Pemsa. PG36 (10x28) Código EAN: 8431927116260 Código ETIM 8.0: EC000441
