# Prensaestopas Iris-MP, referencia 21130042 de Pemsa. PG42 (12x33)

- Propiedad del archivo: CONSTRUNARIO
- Formato: FIEBDC-3/2012
- Programa: Construnario Versión 3.51
- Fecha de los precios: 16/04/2024
- Divisa: EUR

**PEM21130042** u Prensaestopas Iris-MP, referencia 21130042 de Pemsa. PG42 (12x33)
Precio: 46.74
Prensaestopas Iris-MP, referencia 21130042 de Pemsa. PG42 (12x33) Código EAN: 8431927116277 Código ETIM 8.0: EC000441
