# Prensaestopas Iris-MP, referencia 21130048 de Pemsa. PG48 (14x45)

- Propiedad del archivo: CONSTRUNARIO
- Formato: FIEBDC-3/2012
- Programa: Construnario Versión 3.51
- Fecha de los precios: 16/04/2024
- Divisa: EUR

**PEM21130048** u Prensaestopas Iris-MP, referencia 21130048 de Pemsa. PG48 (14x45)
Precio: 67.49
Prensaestopas Iris-MP, referencia 21130048 de Pemsa. PG48 (14x45) Código EAN: 8431927116284 Código ETIM 8.0: EC000441
