# Prensaestopas Iris-MP, referencia 21131320 de Pemsa. M32 ( 7x15)

- Propiedad del archivo: CONSTRUNARIO
- Formato: FIEBDC-3/2012
- Programa: Construnario Versión 3.51
- Fecha de los precios: 16/04/2024
- Divisa: EUR

**PEM21131320** u Prensaestopas Iris-MP, referencia 21131320 de Pemsa. M32 ( 7x15)
Precio: 12.51
Prensaestopas Iris-MP, referencia 21131320 de Pemsa. M32 ( 7x15) Código EAN: 8431927116307 Código ETIM 8.0: EC000441
