# Prensaestopas Iris-MP, referencia 21131500 de Pemsa. M50 (10x28)

- Propiedad del archivo: CONSTRUNARIO
- Formato: FIEBDC-3/2012
- Programa: Construnario Versión 3.51
- Fecha de los precios: 16/04/2024
- Divisa: EUR

**PEM21131500** u Prensaestopas Iris-MP, referencia 21131500 de Pemsa. M50 (10x28)
Precio: 36.89
Prensaestopas Iris-MP, referencia 21131500 de Pemsa. M50 (10x28) Código EAN: 8431927116321 Código ETIM 8.0: EC000441
