# Prensa Iris-IP, referencia 21141201 de Pemsa. M20 ( 7x13) gris

- Propiedad del archivo: CONSTRUNARIO
- Formato: FIEBDC-3/2012
- Programa: Construnario Versión 3.51
- Fecha de los precios: 16/04/2024
- Divisa: EUR

**PEM21141201** u Prensa Iris-IP, referencia 21141201 de Pemsa. M20 ( 7x13) gris
Precio: 1.42
Prensa Iris-IP, referencia 21141201 de Pemsa. M20 ( 7x13) gris Código EAN: 8431927116406 Código ETIM 8.0: EC000441
