# Prensa Iris-IP, referencia 21141500 de Pemsa. M50 (12x33) gris

- Propiedad del archivo: CONSTRUNARIO
- Formato: FIEBDC-3/2012
- Programa: Construnario Versión 3.51
- Fecha de los precios: 16/04/2024
- Divisa: EUR

**PEM21141500** u Prensa Iris-IP, referencia 21141500 de Pemsa. M50 (12x33) gris
Precio: 12.82
Prensa Iris-IP, referencia 21141500 de Pemsa. M50 (12x33) gris Código EAN: 8431927116444 Código ETIM 8.0: EC000441
