# Prensa Iris-IP, referencia 21150021 de Pemsa. PG21 ( 7x15) negro

- Propiedad del archivo: CONSTRUNARIO
- Formato: FIEBDC-3/2012
- Programa: Construnario Versión 3.51
- Fecha de los precios: 16/04/2024
- Divisa: EUR

**PEM21150021** u Prensa Iris-IP, referencia 21150021 de Pemsa. PG21 ( 7x15) negro
Precio: 1.61
Prensa Iris-IP, referencia 21150021 de Pemsa. PG21 ( 7x15) negro Código EAN: 8431927116475 Código ETIM 8.0: EC000441
