# Prensa Iris-IP, referencia 21150042 de Pemsa. PG42 (12x33) negro

- Propiedad del archivo: CONSTRUNARIO
- Formato: FIEBDC-3/2012
- Programa: Construnario Versión 3.51
- Fecha de los precios: 16/04/2024
- Divisa: EUR

**PEM21150042** u Prensa Iris-IP, referencia 21150042 de Pemsa. PG42 (12x33) negro
Precio: 14.42
Prensa Iris-IP, referencia 21150042 de Pemsa. PG42 (12x33) negro Código EAN: 8431927116505 Código ETIM 8.0: EC000441
