# Prensa Iris-IP, referencia 21150048 de Pemsa. PG48 (14x45) negro

- Propiedad del archivo: CONSTRUNARIO
- Formato: FIEBDC-3/2012
- Programa: Construnario Versión 3.51
- Fecha de los precios: 16/04/2024
- Divisa: EUR

**PEM21150048** u Prensa Iris-IP, referencia 21150048 de Pemsa. PG48 (14x45) negro
Precio: 15.45
Prensa Iris-IP, referencia 21150048 de Pemsa. PG48 (14x45) negro Código EAN: 8431927116512 Código ETIM 8.0: EC000441
