# Prensaestopas Iris-IC, referencia 21240011 de Pemsa. PG11 ( 2x 4) gris

- Propiedad del archivo: CONSTRUNARIO
- Formato: FIEBDC-3/2012
- Programa: Construnario Versión 3.51
- Fecha de los precios: 16/04/2024
- Divisa: EUR

**PEM21240011** u Prensaestopas Iris-IC, referencia 21240011 de Pemsa. PG11 ( 2x 4) gris
Precio: 2.28
Prensaestopas Iris-IC, referencia 21240011 de Pemsa. PG11 ( 2x 4) gris Código EAN: 8431927116741 Código ETIM 8.0: EC000441
