# Prensaestopas Iris-IC, referencia 21250009 de Pemsa. PG 9 ( 2x 3) negro

- Propiedad del archivo: CONSTRUNARIO
- Formato: FIEBDC-3/2012
- Programa: Construnario Versión 3.51
- Fecha de los precios: 16/04/2024
- Divisa: EUR

**PEM21250009** u Prensaestopas Iris-IC, referencia 21250009 de Pemsa. PG 9 ( 2x 3) negro
Precio: 1.92
Prensaestopas Iris-IC, referencia 21250009 de Pemsa. PG 9 ( 2x 3) negro Código EAN: 8431927116772 Código ETIM 8.0: EC000441
