# Prensaestopas Iris-IC, referencia 21250011 de Pemsa. PG11 ( 2x 4) negro

- Propiedad del archivo: CONSTRUNARIO
- Formato: FIEBDC-3/2012
- Programa: Construnario Versión 3.51
- Fecha de los precios: 16/04/2024
- Divisa: EUR

**PEM21250011** u Prensaestopas Iris-IC, referencia 21250011 de Pemsa. PG11 ( 2x 4) negro
Precio: 2.33
Prensaestopas Iris-IC, referencia 21250011 de Pemsa. PG11 ( 2x 4) negro Código EAN: 8431927116789 Código ETIM 8.0: EC000441
