# Prensaestopas Iris-IC, referencia 21261160 de Pemsa. M16 ( 2x 3) gris oscuro

- Propiedad del archivo: CONSTRUNARIO
- Formato: FIEBDC-3/2012
- Programa: Construnario Versión 3.51
- Fecha de los precios: 16/04/2024
- Divisa: EUR

**PEM21261160** u Prensaestopas Iris-IC, referencia 21261160 de Pemsa. M16 ( 2x 3) gris oscuro
Precio: 2.01
Prensaestopas Iris-IC, referencia 21261160 de Pemsa. M16 ( 2x 3) gris oscuro Código EAN: 8431927116833 Código ETIM 8.0: EC000441
