# Prensaestopa Iris-MC, referencia 21330013 de Pemsa. PG13 ( 2x 6)

- Propiedad del archivo: CONSTRUNARIO
- Formato: FIEBDC-3/2012
- Programa: Construnario Versión 3.51
- Fecha de los precios: 16/04/2024
- Divisa: EUR

**PEM21330013** u Prensaestopa Iris-MC, referencia 21330013 de Pemsa. PG13 ( 2x 6)
Precio: 7.90
Prensaestopa Iris-MC, referencia 21330013 de Pemsa. PG13 ( 2x 6) Código EAN: 8431927116864 Código ETIM 8.0: EC000441
