# Prensaestopas Iris-IC, referencia 21340013 de Pemsa. PG13 ( 2x 6) gris

- Propiedad del archivo: CONSTRUNARIO
- Formato: FIEBDC-3/2012
- Programa: Construnario Versión 3.51
- Fecha de los precios: 16/04/2024
- Divisa: EUR

**PEM21340013** u Prensaestopas Iris-IC, referencia 21340013 de Pemsa. PG13 ( 2x 6) gris
Precio: 2.55
Prensaestopas Iris-IC, referencia 21340013 de Pemsa. PG13 ( 2x 6) gris Código EAN: 8431927116932 Código ETIM 8.0: EC000441
