# Prensaestopas Iris-IC, referencia 21341250 de Pemsa. M25 ( 2x 9) gris

- Propiedad del archivo: CONSTRUNARIO
- Formato: FIEBDC-3/2012
- Programa: Construnario Versión 3.51
- Fecha de los precios: 16/04/2024
- Divisa: EUR

**PEM21341250** u Prensaestopas Iris-IC, referencia 21341250 de Pemsa. M25 ( 2x 9) gris
Precio: 3.74
Prensaestopas Iris-IC, referencia 21341250 de Pemsa. M25 ( 2x 9) gris Código EAN: 8431927116994 Código ETIM 8.0: EC000441
