# Prensaestopa Iris-MC, referencia 2143009 de Pemsa. PG 9 ( 3x 3)

- Propiedad del archivo: CONSTRUNARIO
- Formato: FIEBDC-3/2012
- Programa: Construnario Versión 3.51
- Fecha de los precios: 16/04/2024
- Divisa: EUR

**PEM21430009** u Prensaestopa Iris-MC, referencia 2143009 de Pemsa. PG 9 ( 3x 3)
Precio: 5.17
Prensaestopa Iris-MC, referencia 2143009 de Pemsa. PG 9 ( 3x 3) Código EAN: 8431927117168 Código ETIM 8.0: EC000441
