# Prensaestopa Iris-MC, referencia 21431400 de Pemsa. M40 ( 4x 9)

- Propiedad del archivo: CONSTRUNARIO
- Formato: FIEBDC-3/2012
- Programa: Construnario Versión 3.51
- Fecha de los precios: 16/04/2024
- Divisa: EUR

**PEM21431400** u Prensaestopa Iris-MC, referencia 21431400 de Pemsa. M40 ( 4x 9)
Precio: 25.70
Prensaestopa Iris-MC, referencia 21431400 de Pemsa. M40 ( 4x 9) Código EAN: 8431927117212 Código ETIM 8.0: EC000441
