# Prensaestopa Iris-MC, referencia 21530011 de Pemsa. PG11 ( 3x 5)

- Propiedad del archivo: CONSTRUNARIO
- Formato: FIEBDC-3/2012
- Programa: Construnario Versión 3.51
- Fecha de los precios: 16/04/2024
- Divisa: EUR

**PEM21530011** u Prensaestopa Iris-MC, referencia 21530011 de Pemsa. PG11 ( 3x 5)
Precio: 6.11
Prensaestopa Iris-MC, referencia 21530011 de Pemsa. PG11 ( 3x 5) Código EAN: 8431927117403 Código ETIM 8.0: EC000441
