# Prensaestopa Iris-MC, referencia 21530016 de Pemsa. PG16 ( 3x 6)

- Propiedad del archivo: CONSTRUNARIO
- Formato: FIEBDC-3/2012
- Programa: Construnario Versión 3.51
- Fecha de los precios: 16/04/2024
- Divisa: EUR

**PEM21530016** u Prensaestopa Iris-MC, referencia 21530016 de Pemsa. PG16 ( 3x 6)
Precio: 8.38
Prensaestopa Iris-MC, referencia 21530016 de Pemsa. PG16 ( 3x 6) Código EAN: 8431927117427 Código ETIM 8.0: EC000441
