# Prensaestopa Iris-MC, referencia 21530021 de Pemsa. PG21 ( 3x 8)

- Propiedad del archivo: CONSTRUNARIO
- Formato: FIEBDC-3/2012
- Programa: Construnario Versión 3.51
- Fecha de los precios: 16/04/2024
- Divisa: EUR

**PEM21530021** u Prensaestopa Iris-MC, referencia 21530021 de Pemsa. PG21 ( 3x 8)
Precio: 13.17
Prensaestopa Iris-MC, referencia 21530021 de Pemsa. PG21 ( 3x 8) Código EAN: 8431927117434 Código ETIM 8.0: EC000441
