# Prensaestopa Iris-MA, referencia 21931200 de Pemsa. M20 (D 5)

- Propiedad del archivo: CONSTRUNARIO
- Formato: FIEBDC-3/2012
- Programa: Construnario Versión 3.51
- Fecha de los precios: 16/04/2024
- Divisa: EUR

**PEM21931200** u Prensaestopa Iris-MA, referencia 21931200 de Pemsa. M20 (D 5)
Precio: 5.84
Prensaestopa Iris-MA, referencia 21931200 de Pemsa. M20 (D 5) Código EAN: 8431927118141 Código ETIM 8.0: EC000441
