# Prensa Iris-IA, referencia 21940021 de Pemsa. PG21 (D 5) gris

- Propiedad del archivo: CONSTRUNARIO
- Formato: FIEBDC-3/2012
- Programa: Construnario Versión 3.51
- Fecha de los precios: 16/04/2024
- Divisa: EUR

**PEM21940021** u Prensa Iris-IA, referencia 21940021 de Pemsa. PG21 (D 5) gris
Precio: 1.63
Prensa Iris-IA, referencia 21940021 de Pemsa. PG21 (D 5) gris Código EAN: 8431927118196 Código ETIM 8.0: EC000441
