# Prensa Iris-IA, referencia 21941200 de Pemsa. M20 (D 5) gris

- Propiedad del archivo: CONSTRUNARIO
- Formato: FIEBDC-3/2012
- Programa: Construnario Versión 3.51
- Fecha de los precios: 16/04/2024
- Divisa: EUR

**PEM21941200** u Prensa Iris-IA, referencia 21941200 de Pemsa. M20 (D 5) gris
Precio: 1.04
Prensa Iris-IA, referencia 21941200 de Pemsa. M20 (D 5) gris Código EAN: 8431927118202 Código ETIM 8.0: EC000441
