# Prensa Iris-IA, referencia 21960013 de Pemsa. PG13 (D 5) gris oscuro

- Propiedad del archivo: CONSTRUNARIO
- Formato: FIEBDC-3/2012
- Programa: Construnario Versión 3.51
- Fecha de los precios: 16/04/2024
- Divisa: EUR

**PEM21960013** u Prensa Iris-IA, referencia 21960013 de Pemsa. PG13 (D 5) gris oscuro
Precio: 0.95
Prensa Iris-IA, referencia 21960013 de Pemsa. PG13 (D 5) gris oscuro Código EAN: 8431927118271 Código ETIM 8.0: EC000441
