# Prensaestopa HSK-K, referencia 22011201 de Pemsa. PG 7 ( 3/ 6.5) negro

- Propiedad del archivo: CONSTRUNARIO
- Formato: FIEBDC-3/2012
- Programa: Construnario Versión 3.51
- Fecha de los precios: 16/04/2024
- Divisa: EUR

**PEM22012007** u Prensaestopa HSK-K, referencia 22011201 de Pemsa. PG 7 ( 3/ 6.5) negro
Precio: 1.85
Prensaestopaestopas con anillo de cierre en goma blanda NBR con un índice de protección IP68 (10 bar) según EN 60529. Disponible en rosca métrica de M12 a M63 y en rosca PG 7 a PG48 para diversos diámetros de cable. Fabricado en poliamida 6 autoextinguible en color gris RAL 7035 y color negro RAL 9005. Aplicaciones Industriales y especiales. Código EAN: 8431927019721 Código ETIM 8.0: EC000441
