# Prensaestopas HSK-K largo, referencia 22015161 de Pemsa. M16 ( 5/10)

- Propiedad del archivo: CONSTRUNARIO
- Formato: FIEBDC-3/2012
- Programa: Construnario Versión 3.51
- Fecha de los precios: 16/04/2024
- Divisa: EUR

**PEM22015161** u Prensaestopas HSK-K largo, referencia 22015161 de Pemsa. M16 ( 5/10)
Precio: 4.07
Prensaestopas con sistema de cierre por diafragma mejorado con junta de NBR, rosca larga y un índice de protección de IP68 (10 bar) según EN 60529. Disponible en rosca métrica de M12 a M63 y en rosca PG 7 a PG48 para diversos diámetros de cable. Fabricado en poliamida 6 autoextinguible en color gris RAL 7035 y color negro RAL 9005. Aplicaciones Industriales y especiales. Código EAN: 8431927020024 Código ETIM 8.0: EC000441
