# Prensaestopas HSK-K EX ACT, referencia 22031500 de Pemsa. M50 (32/38) negro

- Propiedad del archivo: CONSTRUNARIO
- Formato: FIEBDC-3/2012
- Programa: Construnario Versión 3.51
- Fecha de los precios: 16/04/2024
- Divisa: EUR

**PEM22031500** u Prensaestopas HSK-K EX ACT, referencia 22031500 de Pemsa. M50 (32/38) negro
Precio: 76.18
Prensaestopas con sistema de cierre por diafragma mejorado con junta de NBR y un índice de protección de IP68 (10 bar) según EN 60529. Disponible en rosca métrica de M12 a M63 y en rosca PG 7 a PG48 para diversos diámetros de cable. Fabricado en poliamida 6 autoextinguible en color azul RAL 5012, (Consultar disponibilidad en color negro RAL 9005). Aplicaciones ATEX con atmósferas explosivas. Código EAN: 8431927015006 Código ETIM 8.0: EC000441
