# Prensaestopas HSK-Inox HD, referencia 22040120 de Pemsa. M12 ( 3/ 6.5)

- Propiedad del archivo: CONSTRUNARIO
- Formato: FIEBDC-3/2012
- Programa: Construnario Versión 3.51
- Fecha de los precios: 16/04/2024
- Divisa: EUR

**PEM22040120** u Prensaestopas HSK-Inox HD, referencia 22040120 de Pemsa. M12 ( 3/ 6.5)
Precio: 130.65
Prensaestopas metálico de diseño higiénico con sistema de cierre por diafragma mejorado con junta NBR, elemento exterior con bordes redondeados y membrana de silicona azul y un índice de protección de IP68 (10 bar) según EN 6052. Disponible en rosca métrica de M12 a M32 para diversos diámetros de cable. Fabricado en acero inoxidable AISI 304. Diseño Higiénico de protección frente a los procesos de limpieza en aplicaciones en Industria alimentaria, salas blancas, etc. Código EAN: 8431927090829 Código ETIM 8.0: EC000441
