# Racor PA6 PG36 (DN36) gris de Pemsa

- Propiedad del archivo: CONSTRUNARIO
- Formato: FIEBDC-3/2012
- Programa: Construnario Versión 3.51
- Fecha de los precios: 16/04/2024
- Divisa: EUR

**PEM31014736** u Racor PA6 PG36 (DN36) gris de Pemsa
Precio: 6.35
Racor recto básico de poliamida 6 autoextinguible en color gris RAL7031 con rosca exterior métrica y PG, libre de halógenos, no propagador de la llama, índice d eprotección IP54. El racor PA6 está indicado para el montaje de tubos flexibles Pemsaflex LG-PA, ST-PA Código EAN: 8431927099433
