# Racor de 90° en poliamida, referencia 31040416 de Pemsa. PG16 (DN17), gris

- Propiedad del archivo: CONSTRUNARIO
- Formato: FIEBDC-3/2012
- Programa: Construnario Versión 3.51
- Fecha de los precios: 16/04/2024
- Divisa: EUR

**PEM31040416** u Racor de 90° en poliamida, referencia 31040416 de Pemsa. PG16 (DN17), gris
Precio: 4.70
Racor de 90° en poliamida 6 autoextinguible con rosca exterior en color gris RAL 7011 o en color negro RAL 9005, rosca métrica y PG, libre de halógenos, no propagador de la llama, índice de protección IP54 e IP67 con junta interior adicional. El racor RA 90 de Pemsaflex® está indicado para montaje de tubos Pemsaflex®, LG-PA, ST-PA, RF-PA, RB-PA y RB-PU, cuando se precisa una curva en ángulo de 90°. Código EAN: 8431927002440 Código ETIM 8.0: EC001176
