# Racor RAP de 90º, referencia 31130216 de Pemsa. M16 (DN12), gris

- Propiedad del archivo: CONSTRUNARIO
- Formato: FIEBDC-3/2012
- Programa: Construnario Versión 3.51
- Fecha de los precios: 16/04/2024
- Divisa: EUR

**PEM31130216** u Racor RAP de 90º, referencia 31130216 de Pemsa. M16 (DN12), gris
Precio: 6.78
Racor de 90° en poliamida 6 autoextinguible con rosca exterior en color gris RAL 7011 o en color negro RAL 9005, rosca PG, libre de halógenos, no propagador de la llama, índice de protección IP67. El racor RAP 90° está indicado para el montaje de tubos flexibles Pemsaflex®, LG-PA, ST-PA, RF-PA, RB-PA y RB-PU, cuando se precisa una curva en ángulo de 90°. Código EAN: 8431927040947 Código ETIM 8.0: EC001176
