# Racor REM recto de poliamida 6, referencia 32013116 de Pemsa. M16 (DN12), negro

- Propiedad del archivo: CONSTRUNARIO
- Formato: FIEBDC-3/2012
- Programa: Construnario Versión 3.51
- Fecha de los precios: 16/04/2024
- Divisa: EUR

**PEM32013216** u Racor REM recto de poliamida 6, referencia 32013116 de Pemsa. M16 (DN12), negro
Precio: 10.25
Racor recto de poliamida 6 autoextinguible en color gris RAL 7011 o en color negro RAL 9005 con rosca exterior metálica métrica y PG, libre de halógenos, no propagador de la llama, índice de protección IP54 o IP67 con junta interior adicional. El racor REM de Pemsaflex® está indicado para el montaje de tubos flexibles Pemsaflex®, LG-PA, ST-PA, RF-PA, RB-PA y RB-PU. Código EAN: 8431927023063 Código ETIM 8.0: EC001176
