# Racor recto básico de poliamida con rosca interior, referencia 32020211 de Pemsa. PG11 (DN12), negro

- Propiedad del archivo: CONSTRUNARIO
- Formato: FIEBDC-3/2012
- Programa: Construnario Versión 3.51
- Fecha de los precios: 16/04/2024
- Divisa: EUR

**PEM32020211** u Racor recto básico de poliamida con rosca interior, referencia 32020211 de Pemsa. PG11 (DN12), negro
Precio: 5.75
Racor recto básico de poliamida 6 autoextinguible con rosca interior en color gris RAL 7011 o en color negro RAL 9005, rosca métrica y PG, libre de halógenos, no propagador de la llama, índice de protección IP54 o IP67 con junta interior adicional. El racor interior de Pemsaflex® está indicado para el montaje de tubos flexibles Pemsaflex® LG-PA, ST-PA, RF-PA, RB-PA y RB-PU. Código EAN: 8431927003300 Código ETIM 8.0: EC001176
